# BS-HOLZ
Leistungsbeschreibung (GAEB 90, DA81)

## 1.Ausschreibung

### Gewerk 01 Ausschreibung von BS-Holz

*Hinweis*
1.  Allgemeines

  Dem Leistungsverzeichnis liegen
sämtliche Vorschriften der VOB Teil B + C,
  jeweils in der neuesten Fassung zugrunde.
  Der Auftragnehmer hat insbesondere die
im Leistungsverzeichnis aufgeführten
Normen, allgemeinen bauaufsichtlichen Zulassungen und
Prüfzeugnisse, Vorschriften sowie
die baupolizeilichen Bestimmungen verantwortlich zu
beachten.

        2.  Bautechnische Unterlagen

  2.1  Die Tragwerksplanung für das
Bauvorhaben erfolgt durch .......................

  2.2  Der Auftragnehmer ist verpflichtet,
sich anhand der vorliegenden Planunterlagen über Art und Umfang der
ausgeschriebenen Leistungen zu informieren.
  Erschwernisse, die aus den
Planunterlagen erkennbar waren, berechtigen nicht
  zu Nachforderungen.

  2.3  Dem Auftragnehmer werden
Konstruktionspläne mit allen für die Tragkonstruktion relevanten statisch-konstruktiven
Angaben in 3-facher Ausfertigung
kostenlos zur Verfügung gestellt.
  Werkstattzeichnungen werden dem
Auftragnehmer nur dann besonders vergütet, falls sie zur bautechnischen Prüfung vorgelegt
werden müssen oder von  den Architekten
und Fachplanern zur Einsichtnahme besonders angefordert
werden.  Alle vom Auftragnehmer zu
erbringenden bautechnischen Nachweise werden im Leistungsverzeichnis detailiert
beschrieben und besonders
vergütet.

  2.4  Prüfung der Unterlagen:
  Wird eine bautechnische Prüfung der
Unterlagen gefordert, wird diese vom Auftraggeber veranlaßt.
  Alle für die Ausführung erforderlichen
Unterlagen (Pläne, Leistungsverzeichnis,
  statische Berechnung) müssen dem Fachbauleiter
und dem Polier auf der
  Baustelle zur Verfügung stehen.

        3.  Bauüberwachung

  3.1  Der Auftragnehmer hat die Leitung der
Baustelle einem erfahrenen Polier zu
  übertragen.

  3.2  Der Auftragnehmer hat für die rechtzeitige
und ordnungsgemäße Abnahme
  aller statisch beanspruchten
Konstruktionsteile durch die Bauaufsichtsbehörde/
  Prüfingenieur bzw. durch den
Tragwerksplaner zu sorgen.
  Vor der Abnahme dürfen diese Teile
nicht durch Schalungen oder Bekleidungen verdeckt werden.

        4.  Brettschichtholz

  4.1  Der Hersteller von Brettschichtholz muß
im Besitz des gültigen und des der
  Bauteilart entsprechenden Nachweises
der Eignung zum Leimen tragender
  Holzbauteile gemäß DIN 1052-1,
Abschnitt 12.1 sein.

  4.2  Alle im fertigen Bauwerk sichtbaren BS-
Holz-Bauteile sind sauber zu hobeln
  und zu fasen, sofern dies nicht
ausdrücklich in anderer Weise vereinbart
  wurde (z.B. durch Vereinbarung der
Industriequalität).
  Die Oberfläche ist bei Transport und
Zwischenlagerung
  durch geeignete Maßnahmen (
Wetterschutz) gegen Verschmutzung und
  Nässe zu verwahren. Dieser Schutz ist
erst vor dem Aufbringen der
  Dachhaut zu entfernen.

        5.  Chemischer Holzschutz

  Dort, wo nach DIN 68800-3 erforderlich,
ist vom Bieter ein vorbeugender
  chemischer Holzschutz mit einem für die
Beanspruchungsart zugelassenen
  und für die Holzfeuchte und die Nutzung
geeigneten, geruchsschwachen Mittel
auszuführen.

        6.  Stahlteile, Verbindungen,
Verbindungsmittel

  6.1  Sämtliche zur Verwendung kommenden -
nicht einbetonierten - Stahlteile sind
  nach dem Schneiden, Schweißen, Bohren
mit einem Korrosionsschutz durch
  Feuerverzinken zu versehen.
Werden anderweitige oder zusätzliche
Korrosionsschutzmaßnahmen verlangt,
so sind diese in gesonderten Positionen ausgeschrieben.

  6.2  Schweißarbeiten dürfen nur von
Betrieben ausgeführt werden, die den
  erforderlichen Eignungsnachweis nach
DIN 68800-7 zum Schweißen erbracht
haben.

        7.  Verankerung, Lager

  7.1  Vor Beginn der Montage sind die
bauseitigen Auflagerflächen,
  Aussparungen oder einbetonierten
Ankerteile auf Übereinstimmung mit den
Plänen zu überprüfen.
  Mängel sind der Bauleitung mitzuteilen.

  7.2  Für statisch beanspruchte
Dübelverankerungen in Betonbauteilen und für
  Lager dürfen grundsätzlich nur
bauaufsichtlich zugelassene Produkte
  verwendet werden.

        8.  Montage der Holzkonstruktion

  8.1  Alle zur Montage erforderlichen
Arbeits- und Schutzgerüste müssen den
  Unfallversicherungsvorschriften und der
DIN 19340 entsprechen.
  Soweit unter dem Titel
Baustelleneinrichtung hierfür keine zusätzliche
Position
  genannt ist, werden diese Gerüste nicht
gesondert vergütet. Die Wahl der
  Gerüste ist dem Bieter freigestellt.

  8.2  Die Zufahrtsmöglichkeit für einen
Mobilkran und die Befahrbarkeit der Bodenplatten mit Hubgeräten kann, sofern in der
Ausschreibung nicht  besonders erwähnt wird,
vom Bieter vorausgesetzt werden.
  Werden bei der Montage Stahlbetondecken
oder Bodenplatten mit schweren
Montagegeräten befahren, sind die Lasten durch
geeignete Maßnahmen zu  verteilen.
  Von Seiten des Auftraggebers werden für
Montagezwecke keine zusätzlichen
Maßnahmen getroffen.

  8.3  Während des Aufrichtens sind geeignete
Montageverbände und
  erforderlichenfalls
Montageverankerungen einzubauen. Insbesondere ist die
  Konstruktion während der gesamten
Bauzeit ausreichend und eigenverantwortlich gegen Sturm o.ä. zu verankern.

  8.4  Auf Verlangen der Bauleitung ist vom AN
ein detailierter Montageplan
  vorzulegen.

        9.  Toleranzen

  Für die einzelnen Bauteile gelten,
sofern nicht ausdrücklich Abweichendes ver
  einbart wird, die zulässigen Maßabweichungen (
Toleranzen) der Norm
  DIN 18 201, 18 202 und 18 203-3 in der
jeweils neuesten Ausgabe.

        10.  Aufmaß und Abrechnung

  Die im Leistungsverzeichnis enthaltenen
Leistungsbeschreibungen sind
  getrennt nach:

        - Baustelleneinrichtung
        - Liefern von BS-Holz
        - Abbinden und Aufstellen oder Verlegen
        - Holzschutz und
Oberflächenbehandlungen
        - Verbindungsmittel

  Aufmaß und Abrechnung der Bauleistungen
erfolgen nach DIN 18 334,  Abschnitt 5,
sofern im folgenden nichts Abweichendes festgelegt ist.
  Die Angebotspreise schließen die
Lieferung der notwendigen Stoffe und
Bauteile und alle Nebenleistungen mit ein.
Die Abrechnung erfolgt nach den tatsächlich eingebauten
Massen und Stück.  Als Grundlage hierzu
dienen die in den Konstruktionsplänen angegebenen
  Ab  messungen.
  Verschnitt und / oder Hobelverlust
werden nicht vergütet.
  Sämtliche Angaben der Massen der
Leistungsbeschreibung sind für die
Abrechnung nicht bindend.

  Brettschichtholz = Träger, Unterzüge,
Stützen:
        - Lieferung von Brettschichtholz nach
Raummaß (m³),
  oder nach Einzelteilen (Stück),
        - Abbinden und Aufstellen oder Verlegen
wird nach Längenmaß (m)
  oder Stücken abgerechnet.

  Stahlteile für Anschlüsse und
Verbindungen

  werden nach Gewicht und nach
Schwierigkeitsgrad E 1-5, VE 1-3 und V 1-4
  gemäß beiliegender Tabelle, nach DIN 18360 (
Metallbau, Schlosserarbeiten)
abgerechnet.
  Es ist zu beachten, daß für die unter
Schwierigkeitsgrad VE bzw. V (verschweißte Stahlteile) abgerechneten Stahlteilen, die
Summe der Flächen der  Einzelbleche
ermittelt wird.
  Verbindungsmittel

  Stabdübel, Paßbolzen, Nägel und
Schrauben werden hinsichtlich Durchmesser
  und Einzellängen in sinnvollen Gruppen
zusammengefaßt und nach Gewicht
  (kg) abgerechnet.

  Stahlblechformteile, Metalldübel,
Spannschlösser, Ankerschienen etc. werden
  nach Stück bzw. lfm vergütet.

#### Titel 01.02 BAUSTELLENEINRICHTUNG

**01.02.0010 Einrichten, Vorhalten und Räumen**
Einrichten und Räumen der Baustelle,
Vorhalten der Baustelleneinrichtung für
sämtliche in der Leistungsbeschreibung
aufgeführten Leistungen.
Menge: 1,000 psch

**01.02.0020 Besondere Leistungen Hilfsmittel und Maßnahmen**
Zulage zur Baustelleneinrichtung,
für alle Hilfsmittel und Maßnahmen, die für die
Montage und für eine ausreichende
Windsicherung im Bauzustand notwendig
sind. (Ein umlaufendes Arbeitsgerüst an der
Wandaußenseite wird bauseits zur Verfügung
gestellt.)
Menge: 1,000 psch

**01.02.0030 Besondere Leistungen Planenabdeckung**
Zulage zur Baustelleneinrichtung,
für das Vorhalten und Abdecken der später
sichtbaren Konstruktionsteile (auch im
eingebauten Zustand während der Bauphase)
mit einer geeigneten Planenabdeckung.
Menge: 1,000 psch

**01.02.0040 Besondere Leistungen für Ausführungs- u. Detailzeichnungen**
Zulage  für das Anfertigen prüffähiger
Ausführungs- und Detailzeichnungen
der Tragkonstruktion, die vom
Auftragnehmer zur bautechnischen
Prüfung vorgelegt werden müssen.
Menge: 1,000 psch

**01.02.0050 Besondere Leistungen für Detailzeichnungen**
Zulage für das Anfertigen von
Ausführungs- und Detailzeichnungen
der Fassade, .......,
die vom Auftragnehmer den Planern zur
Prüfung und Freigabe vorgelegt werden müssen.
Menge: 1,000 psch

#### Titel 01.03 LIEFERN VON BS - HOLZ

**01.03.0010 BS-Holz, Fichte, BS 11**
Liefern von Brettschichtholz,
nach DIN 1052-1 und DIN 1052-1/A1,
ohne extreme klimatische
Wechselbeanspruchung,
Fichte,
parallel, gerade,
Festigkeitsklasse BS 11,
Verleimung/Verklebung mit Melaminharzleim
oder gleichwertig,
Oberfläche in Sichtqualität,
in Abmessungen nach beigelegter Holzliste,
Abrechnung nach Aufmaß

Abbildung: Beispiel für eine Holzliste
Menge: 1,000 m³

**01.03.0030 BS-Holz, Fichte, BS 14**
Liefern von Brettschichtholz,
nach DIN 1052-1 und DIN 1052-1/A1,
ohne extreme klimatische
Wechselbeanspruchung,
Fichte,
parallel, gerade,
Festigkeitsklasse BS 14,
Verleimung/Verklebung mit Polyurethan-Kleber
oder gleichwertig,
Oberfläche in Auslesequalität,
Abrechnung nach Aufmaß
Menge: 0,000 m³

**01.03.0040 Breite 6 - 8 cm**
Höhe bis 12 cm,
Einzellänge bis 3 m.
Menge: 1,000 m³

**01.03.0050 Breite 10 - 12 cm**
Höhe über 12 bis 20 cm,
Einzellänge über 5 bis 8 m.
Menge: 1,000 m³

**01.03.0060 Breite 14 - 18 cm**
Höhe über 20 bis 40 cm,
Einzellänge über 8 bis 12 m.
Menge: 1,000 m³

**01.03.0070 Breite 20 - 24 cm**
Höhe über 40 bis 80 cm,
Einzellänge über 12 bis 20 m.
Menge: 1,000 m³

**01.03.0080 Breite 20 - 24 cm**
Höhe über 80 bis 120 cm,
Einzellänge über 12 bis 20 m.
Menge: 1,000 m³

**01.03.0090 Breite 20 - 24 cm**
Höhe über 120 cm,
Einzellänge über 20 m.
Menge: 1,000 m³

**01.03.0120 BS-Holz, Fichte, BS 16**
Liefern von Brettschichtholz,
nach DIN 1052 und DIN 1052-1/A1,
mit extremer klimatische Wechselbeanspruchung,
(Außenbauteil mit Schlagregenbeanspruchung),
Fichte,
parallelgurtig, gerade,
Festigkeitsklasse BS 16,
Verleimung/Verklebung mit Phenol-Resorcinharzleim
oder gleichwertig,
Oberfläche in Sichtqualität,
Abrechnung nach  Aufmaß.
Menge: 0,000 m³

**01.03.0130 Breite 18 - 22 cm**
Höhe über 100 bis 150 cm,
Einzellänge über 12,00 bis 18,00 m.
Menge: 1,000 m³

**01.03.0151 BS-Holz, Fichte, BS 14, Rundquerschnitt**
Liefern von Brettschichtholz,
nach DIN 1052-1 und DIN 1052-1/A1,
ohne extreme klimatische
Wechselbeanspruchung,
Fichte,
Querschnitt rund abgedreht,
Durchmesser d = 16 cm,
Festigkeitsklasse BS 14,
Verleimung/Verklebung mit Polyurethan-Kleber
oder gleichwertig,
Oberfläche in Sichtqualität.
(Abrechnung des umschriebenen Rechtecks)
Menge: 1,000 m³

**01.03.0152 BS-Holz, Fichte, BS 16, profiliert**
Liefern von Brettschichtholz,
nach DIN 1052-1 und DIN 1052-1/A1,
ohne extreme klimatische
Wechselbeanspruchung,
Fichte,
Querschnitt profiliert als Achteck,
Durchmesser d = 16 cm,
Festigkeitsklasse BS 16,
Verleimung/Verklebung mit Melaminharzleim
oder gleichwertig,
Oberfläche in Sichtqualität.
(Abrechnung des umschriebenen Rechtecks)
Menge: 1,000 m³

**01.03.0153 BS-Holz, Fichte, BS 14, zusammengesetzt**
Liefern von Brettschichtholz,
nach DIN 1052-1 und DIN 1052-1/A1,
ohne extreme klimatische
Wechselbeanspruchung,
Fichte,
als zusammengesetzter Querschnitt,
als Doppel-T- Profil mit
Gurtabmessungen 2 x 20 / 10 cm,
Stegabmessungen 8 / 22 cm,
Festigkeitsklasse BS 14,
Verleimung/Verklebung mit Phenol-Resorcinharzleim
oder gleichwertig,
Oberfläche in Sichtqualität.
(Abrechnung des umschriebenen Rechtecks)
Menge: 1,000 m³

**01.03.0160 Mehrpreis für Überhöhung**
Mehrpreis für Überhöhung bis I/200
bei einzelnen Abmessungen.
Menge: 1,000 lfm

**01.03.0170 Parallelträger, BS 18**
Liefern von Holzbauträgern,
aus Brettschichtholz,
nach DIN 1052-1 und DIN 1052-1/A1,
als Parallelträger,
ohne extreme klimatische
Wechselbeanspruchung,
Fichte,
gerade, parallel,
mit parabelförmiger Überhöhung f = 5,0 cm,
Festigkeitsklasse BS 18,
Verleimung/Verklebung mit Melaminharzleim
oder gleichwertig,
Oberfläche in Sichtqualität,
Breite 20 cm,
Höhe 180 cm,
Einzellänge 20,55 m.
Menge: 1,000 Stck

**01.03.0190 Satteldachträger, BS 16**
Liefern von Holzbauträgern,
aus Brettschichtholz,
nach DIN 1052-1 und DIN 1052-1/A1,
als Satteldachträger
ohne extreme klimatische
Wechselbeanspruchung,
Fichte,
gemäß beiliegender Systemskizze,
mit geneigter Unterkante,
Dachneigung DN = 12 Grad,
Festigkeitsklasse BS 18
Verleimung/Verklebung mit Resorcinharzleim
oder gleichwertig,
Oberfläche in Sichtqualität,
aufgesattelter First mit Trockenfuge,
mit 4 eingeleimten Gewindestangen M 16
im Firstbereich oder gleichwertiger
Querzugsicherung,
aufgeleimten Keilen am Auflager oder
Waageschnitt,
Krümmungsradius R = 18,00 m,
Breite 20 cm,
Binderhöhe h1 = 180 cm,
Binderhöhe am First hm = 205 cm,
Binderhöhe am Auflager ha = 55 cm,
Spannweite L = 18,00 m
Gesamtlänge  22,80 m
Menge: 1,000 Stck

**01.03.0210 Unterspannter Träger, BS 14**
Liefern von Holzbauträgern,
aus Brettschichtholz,
nach DIN 1052-1 und DIN 1052-1/A1,
als stahlunterspannte Träger,
ohne extreme klimatische
Wechselbeanspruchung,
Fichte,
Festigkeitsklasse BS 18,
Verleimung/Verklebung mit Melaminharzleim
oder gleichwertig,
Oberfläche in Sichtqualität,
Dachneigung DN = 18 Grad,
Systemabmessungen gemäß
beiliegender Skizze,
Obergurt 16 / 24 cm, gerade, parallel,
parabelförmig überhöht, f = 4 cm,
Pfosten 16 / 16 cm,  Ausführung der Anschlüsse nach
beiliegender Detailsskizzen,
Stahlunterspannung aus Rundstahl,
feuerverzinkt.
Stahlsorte DIN 10027-1 S 355 JR
(St 52-3), Stabenden mit Anschweißlaschen, einschl. zugeh. Spannschlösser
(DIN 1478),
Stabdurchmesser d =  20 mm,.
Menge: 1,000 Stck

**01.03.0230 gekrümmter Träger, BS 16**
Liefern von Holzbauträgern,
aus Brettschichtholz,
nach DIN 1052-1 und DIN 1052-1/A1,
als gekrümmter Träger,
ohne extreme klimatische
Wechselbeanspruchung,
Fichte,
Festigkeitsklasse BS 16,
Verleimung/Verklebung mit Melaminharzleim
oder gleichwertig,
Oberfläche in Sichtqualität,
Querschnitt 16 / 30 cm,
Systemlänge 12,75 m
Krümmungsradius 7,07m.
Menge: 1,000 Stck

**01.03.0241 Rahmentragwerk, BS 16**
Liefern von Holzbauträgern,
aus Brettschichtholz,
nach DIN 1052-1 und DIN 1052-1/A1,
als Rahmentragwerk,
ohne extreme klimatische
Wechselbeanspruchung,
Fichte,
Festigkeitsklasse BS 16
Verklebung mit Polyurethan-Kleber
oder gleichwertig,
Oberfläche in Sichtqualität,
Gesamtlänge L = 16,85 m,
Gesamthöhe H = 4,75 m,
Riegel 20/48, gerade, parallel,
Rahmenstiele 20/30,
Ausbildung der Rahmenecken durch
eingesetzte Zwischenstücke
mit Universalkeilzinkenstößen nach
DIN 68140 als Gehrungsstöße.
Menge: 0,000 Stck

**01.03.0251 Besondere Leistungen für statische Nachweise**
Zulage für das Anfertigen von
prüffähigen statischen Nachweisen, einschl.
der Ausführungs- und Detailzeichnungen
für o. g. vorgefertigte BS-Holz-Träger
bzw. -Konstruktionen
Menge: 1,000 psch

#### Titel 01.04 ABBINDEN und AUFSTELLEN oder VERLEGEN

**01.04.0010 Abbund, BS-Holz Dachtragwerk**
Abbinden und Aufstellen oder Verlegen
des Brettschichtholzes,
als Dachtragwerk.
Menge: 1,000 m

**01.04.0020 Abbund, BS-Holz EG-Decke**
Abbinden und Aufstellen oder Verlegen
des Brettschichtholzes,
als Erdgeschoßdecke.
Menge: 1,000 m

**01.04.0030 Abbund, BS-Holz, Stützen**
Abbinden und Aufstellen oder Verlegen
des Brettschichtholzes,
als Stütze.
Menge: 1,000 m

**01.04.0040 Besondere Leistungen Fase**
Zulage für das Fasen von Kanten,
10/10 mm.
Menge: 1,000 m

**01.04.0050 Besondere Leistungen Schrägschnitt**
Zulage für Querschnittsprofilierung,
Schrägschnitt als einseitige Abgratung in
Längsrichtung,
einschl. hobeln und schleifen.
Menge: 1,000 m

**01.04.0060 Besondere Leistungen Kehl- und Gratträger**
Zulage für Querschnittsprofilierung,
als Kehl- und Gratsparren.
Menge: 1,000 m

**01.04.0061 Besondere Leistungen Universalkeilzinkenstoß**
Zulage für die Ausbildung von Trägervollstößen
als Universalkeilzinkenstoß nach DIN 68140.
Menge: 1,000 Stck

**01.04.0062 Besondere Leistungen Gehrungsstoß**
Zulage für die Ausbildung von Rahmenecken
mit eingesetzten Zwischenstücken,
mit Universalkeilzinkenstöße nach DIN 68140,
als Gehrungsstöße.
Menge: 1,000 Stck

**01.04.0063 Trägerdurchbrüche**
Zulage für die Herstellung von Durchbrüchen
in den BS-Holz-Trägern,
d = 300 mm,
mit beidseitiger Verstärkung durch aufgeleimte
Bau-Furniersperrhölzer nach DIN 68705-5, Klasse 100,
t = 40 mm,
in Abmessungen und Anordnung nach DIN 1052-1, Bild 9.
Menge: 1,000 Stck

**01.04.0064 Abdeckung der Verbindungsmittel**
Abdecken von Bolzen und Stabdübelanschlüssen
mit Holzscheiben bzw. Holzpfropfen, t = 10 mm.
Menge: 1,000 Stck

**01.04.0070 Montage Parallelträger**
Verlegen/Montieren der vorgefertigten
und abgebundenen Parallelträger
aus Brettschichtholz.
Menge: 1,000 Stck

**01.04.0080 Montage Satteldachträger**
Verlegen/Montieren der vorgefertigten
und abgebundenen Satteldachträger
aus Brettschichtholz.
Menge: 1,000 Stck

**01.04.0090 Montage unterspannter Träger**
Verlegen/Montieren der vorgefertigten
und abgebundenen unterspannten Träger
aus Brettschichtholz.
Menge: 1,000 Stck

**01.04.0100 Besondere Leistungen für direkt eingespannte Stützen**
Ausbildung von
eingespannten BS-Holz-Stützen,
durch Verguß in Stahlbetonfundamenten,
gemäß der allgemeinen
bauaufsichtlichen Zulassung Z-9.1-136,
einschließlich aller in der Zulassung genannten
Beschichtungs- und Schutzmaßnahmen,
dem Abnahmeprüfzeugnis A nach DIN EN 10204,
sowie dem Verguß gemäß DIN 1045.
Menge: 0,000 Stck

#### Titel 01.05 HOLZSCHUTZ und OBERFLÄCHENBEHANDLUNG

**01.05.0010 Vorbeugender chemischer Holzschutz, lv,P**
Vorbeugender chemischer Holzschutz
nach DIN 68800-3,
der vorbeschriebenen BS-Hölzer,
Gefährdungsklasse 2, Prüfprädikat lv, P
als Grundimprägnierung, lösemittelhaltig
farblos,
Auftragsmenge nach Angabe des Herstellers
bzw. der allgemeinen bauaufsichtlichen Zulassung.
Menge: 1,000 m²

**01.05.0020 Vorbeugender chemischer Holzschutz, lv,P,W**
Vorbeugender chemischer Holzschutz
nach DIN 68800-3,
der vorbeschriebenen BS-Hölzer,
Gefährdungsklasse 3, Prüfprädikat lv, P,W
als Grundimprägnierung, lösemittelhaltig
Farbe ..............
Hersteller/Typ...............
oder gleichwertiger Art,
Auftragsmenge nach Angabe des Herstellers
bzw. der allgemeinen bauaufsichtlichen Zulassung.
Menge: 1,000 m²

**01.05.0030 Oberflächenbehandlung, Beschichtung, innen**
Oberflächenbehandlung
der sichtbar bleibenden BS-Holz-Bauteile,
Beschichtung als Oberflächenschutz, innen,
ohne biozide Wirkstoffe, auf Wasserbasis,
als Zwischen- und Deckbeschichtung,
Oberfläche matt,
Farbe lasierend, nach Musterkarte,
Hersteller/Typ ..................
oder gleichwertiger Art.
Menge: 1,000 m²

**01.05.0040 Oberflächenbehandlung, Beschichtung, außen**
Oberflächenbehandlung
der sichtbar bleibenden BS-Holz-Bauteile,
Beschichtung als Oberflächenschutz, außen,
ohne biozide Wirkstoffe,
Lösungsmittelanteil kleiner gleich 15%,
als Zwischenbeschichtung, Deckbeschichtung durch AG,
Oberfläche matt,
farblos,
Hersteller/Typ ..................
oder gleichwertiger Art.
Menge: 1,000 m²

**01.05.0050 Oberflächenbehandlung, Brandschutzbeschichtung, B1**
Oberflächenbehandlung
der sichtbar bleibenden BS-Holz-Bauteile,
Beschichtung als schaumschichtbildende
Brandschutzbeschichtung,
zur Verbesserung der Baustoffklasse nach DIN 4102
von B2 (normalentflammbar) nach B1 (schwerentflammbar)
mit allgemeiner bauaufsichtlichen Zulassung für die
Innenanwendung,
Oberfläche matt,
transparent,
Beschichtungsaufbau und Auftragsmenge nach Angabe des
Herstellers
bzw. der allgemeinen bauaufsichtlichen Zulassung,

Hersteller/Typ ..................
oder gleichwertiger Art.
Menge: 1,000 m²

**01.05.0060 Besondere Leistungen für Hirnholzversiegelungen**
Holzendversiegelung
an den frei bewitterten Trägerenden,
mit einer wetterbeständigen Kunststoff-Dispersion,
Fabr. BROCOLOR oder gleichwertig,
gemäß Merkblatt des Herstellers
in 2 - 3 Anstrichen aufbringen.
Menge: 0,000 Stck

#### Titel 01.06 VERBINDUNGSMITTEL

**01.06.0010 Baustahlteile S 235 JR, Zn 275**
Baustahlteile für Anschlüsse und
Verankerungen,
Stahlsorte DIN 10027-1 S 235 JR (St 37-2)
feuerverzinkt nach DIN 1052-2, Tabelle 1,
Zinkauflage 275 g/m2.
Menge: 0,000 kg

**01.06.0020 E 4, t = 5 - 8 mm**
Blechdicken 5 - 8 m,
Schwierigkeitsgrad nach
Tabelle im Anhang: E 4
Menge: 1,000 kg

**01.06.0030 V 1, t = 10 - 15 mm**
Blechdicken 10 - 15 mm,
Schwierigkeitsgrad nach
Tabelle im Anhang: V 1
Menge: 1,000 kg

**01.06.0040 VE 2, t > 15 mm**
Blechdicken über 15 mm,
Schwierigkeitsgrad nach
Tabelle im Anhang: VE 2
Menge: 1,000 kg

**01.06.0050 Baustahlteile S 355 JR, Zn 400**
Baustahlteile für Anschlüsse und
Verankerungen,
Stahlsorte DIN 10027-1 S 355 JR (St 52-3)
feuerverzinkt,
nach DIN 1052 Teil 2, Tabelle 1,
Zinkauflage 400 g/m2,
Abrechnung nach DIN 18360.
Menge: 0,000 kg

**01.06.0060 E 2, t = 5 - 8 mm**
Blechdicken 5 - 8 m,
Schwierigkeitsgrad nach
Tabelle im Anhang: E 2
Menge: 1,000 kg

**01.06.0070 V 3, t = 10 - 15 mm**
Blechdicken 10 - 15 mm,
Schwierigkeitsgrad nach
Tabelle im Anhang: V 3
Menge: 1,000 kg

**01.06.0080 VE 1, t > 15 mm**
Blechdicken über 15 mm,
Schwierigkeitsgrad nach
Tabelle im Anhang: VE 1
Menge: 1,000 kg

**01.06.0090 Baustahlteile E 225,**
Baustahlteile für Anschlüsse und
Verankerungen,
aus nichtrostendem Stahl
nach DIN 17440 Werkstoffnr. 1.4571
Festigkeitsklasse E 225 (St 37-2).
Menge: 0,000 kg

**01.06.0100 E 1, t = 5 - 8 mm**
Blechdicken 5 - 8 m,
Schwierigkeitsgrad nach
Tabelle im Anhang: E 1
Menge: 1,000 kg

**01.06.0110 V 2, t = 10 - 15 mm**
Blechdicken 10 - 15 mm,
Schwierigkeitsgrad nach
Tabelle im Anhang: V 2
Menge: 1,000 kg

**01.06.0120 VE 3, t > 15 mm**
Blechdicken über 15 mm,
Schwierigkeitsgrad nach
Tabelle im Anhang: VE 3
Menge: 1,000 kg

**01.06.0169.5 Baustahlteile S235JR, korrosionsgeschützt**
Baustahlteile für Anschlüsse und Verankerungen
Stahlsorte DIN 10027-1 S 235JR (St 37-2),
korrosionsgeschütz nach DIN 55928,
Abrechnung nach DIN 18360.

**01.06.0169.7 V 3, t = 10 - 15 mm**
Blechdicke 10 - 15 mm,
Schwierigkeitsgrad nach
Tabelle im Anhang: V 3
Menge: 0,000 kg

**01.06.0170 Walzprofile, feuerverzinkt**
Konstruktionsteil aus Walzprofilen,
für Pfetten, Träger und Stützen,
einschl. angeschweißtere Kopfplatten, Steifen etc.
Stahlsorte  DIN 10027-1 S 235 JR (St 37-2),
feuerverzinkt nach DIN 1052-2, Tabelle 1,
Zinkauflage 275 g/m2.
Menge: 1,000 kg

**01.06.0180 Besondere Leistungen F 30-Beschichtungen**
Zulage zu oben genannten Baustahlteilen,
für die Ausführung mit einem dämmschichtbildenden Brandschutzanstrich (F 30) mit allgemeiner
bauaufsichtlicher Zulassung.
Ausführung im fertigen Bauwerk
Menge: 0,000 kg

**01.06.0190 der ebenen und verschweißten Stahlteile**
Menge: 1,000 m²

**01.06.0200 der Rundstähle d > 27 mm**
Menge: 1,000 m²

**01.06.0210 Zugstäbe S 355 JR, d = 20 mm**
Zugstäbe aus Rundstahl,
für Verbände der Dachkonstruktion,
Stahlsorte DIN 10027-1 S 355 JR (St 52-3),
Stabenden mit eingeschnittenen
Gewindestücken (Rechts- bzw. Linksgewinde)
feuerverzinkt nach DIN 1052-2, Tabelle 1
Durchmesser: 20 mm
Längen bis 4600 mm
liefern und montieren.
Menge: 1,000 Stck

**01.06.0230 Spannschloß DIN 1478 verzinkt**
Spannschloß geschlossen,
nach DIN 1478,
verzinkt,
Durchmesser: M ???
Menge: 1,000 Stck

**01.06.0240 Stabanker M 20 GGG 40.3**
Stabanker Fabr. ........ ,
aus Gußeisen mit Kugelgraphit GGG 40.3,
mit Links- bzw. Rechtsgewinde,
incl. Bolzen und Sicherungsringe,
mit geprüfter Typenstatik,
für Zugstäbe M 20,
liefern und montieren.
Menge: 1,000 Stck

**01.06.0250 Stabdübel verzinkt**
Stabdübel aus Rundstahl,
nach DIN 1052-2,
beidseitig gefast,
verzinkt nach DIN 1052-2, Tabelle 1.

**01.06.0260 Durchmesser 6 - 12 mm**
Längen 120 - 180 mm.
Menge: 1,000 kg

**01.06.0270 Durchmesser 16 - 20 mm**
Längen 160 - 240 mm.
Menge: 1,000 kg

**01.06.0280 Durchmesser 24 - 30 mm**
Längen 160 - 240 mm.
Menge: 1,000 kg

**01.06.0290 Paßbolzen verzinkt**
Pabolzen aus Rundstahl
nach DIN 1052-2,
mit beidseitigen Muttern und Scheiben,
verzinkt nach DIN 1052-2, Tabelle 1.

**01.06.0300 Durchmesser 6 - 12 mm**
Längen 120 - 180 mm.
Menge: 1,000 kg

**01.06.0310 Durchmesser 16 - 20 mm**
Längen 160 - 240 mm.
Menge: 1,000 kg

**01.06.0320 Durchmesser 24 - 30 mm**
Längen 160 - 240 mm.
Menge: 1,000 kg

**01.06.0330 Paßbolzen aus Edelstahl**
Pabolzen aus Rundstahl
nach DIN 1052-2,
mit beidseitigen Muttern und Scheiben,
aus nichtrostendem Stahl
nach DIN 17440, Werkstoffnr. 1.4571
Festigkeitsklasse E 225.

**01.06.0340 Durchmesser 6 - 12 mm**
Längen 120 - 180 mm
Menge: 1,000 kg

**01.06.0350 Durchmesser 16 - 20 mm**
Längen 160 - 240 mm
Menge: 1,000 kg

**01.06.0360 Dübel besonderer Bauart**
Dübel besonderer Bauart,
nach DIN 1052-2, Tabelle 1,
zweiseitig.

**01.06.0370 Ringkeildübel, A**
Ringkeildübel, Dübeltyp A (früher "Appel"),
Durchmesser 65 mm
Menge: 1,000 Stck

**01.06.0375 Einpreßdübel C**
Dübeltyp C (früher Bulldog),
Durchmesser 95 mm.
Menge: 1,000 Stck

**01.06.0380 Einpreßdübel D**
Einpreßdübel, Dübeltyp D (früher Geka),
Durchmesser 50 mm.
Menge: 1,000 Stck

**01.06.0400 Bolzenverbindung**
Bolzen für Bolzenverbindungen und Dübelverbindungen,
nach DIN 1052-2,
einschl. zugehöriger Unterlegscheiben,
verzinkt.
Menge: 0,000 St

**01.06.0401 Durchmesser 12 - 16 mm**
Längen 160 - 240 mm.
Menge: 1,000 kg

**01.06.0403 Durchmesser 20 - 24 mm**
Längen 200 - 300 mm.
Menge: 1,000 kg

**01.06.0410 Formstück mit Quergewinde für Hirnholzanschluß**
Rundes Formstück mit Quergewinde und Bolzen
nach DIN 1052-2, 4.3.2
("Simplex"-Holzverbinder),
für Hirnholzanschluß,

Durchmesser des Bolzens : 12 mm
Durchmesser des Formstückes  : 24 mm
Länge des Formstückes  : 90 mm
Menge: 1,000 Stck

**01.06.0420 Gewindestangen M 16 verzinkt**
Gewindestange mit Mutter und Scheibe,
feuerverzinkt, nach DIN 1052-2, Tabelle 1,
M 16 -  5.6,
Länge bis ca. 1,20 m.
Menge: 1,000 Stck

**01.06.0430 Gewindestangen, eingeleimt, 16 x 400**
Gewindestange mit Leimauslaßnut,
in Brettschichtholz einleimen,
Verleimung mit Resorcinharzleim,
M 16 - 5.6,
Einzellänge bis 1800 mm.
Menge: 1,000 Stck

**01.06.0431 Drahtstifte DIN 1151 Form B,**
bzw. Maschinenstifte DIN 1143-1,
aus verzinktem Stahl,
Nagellöcher vorgebohrt.
Menge: 0,000 St

**01.06.0433 70 x 210**
Menge: 1,000 kg

**01.06.0434 88 x 290**
Menge: 1,000 kg

**01.06.0436 Sondernägel DIN 1052-2,**
Tragfähigkeitsklasse  III
als Schraubnagel / Rillennagel,
verzinkt,
Nagellöcher vorgebohrt.
Menge: 0,000 St

**01.06.0437 4,0 x 40 bis 4,0 x 60**
Menge: 1,000 kg

**01.06.0438 5,1 x 150 bis 5,1 x 236**
Menge: 1,000 kg

**01.06.0439 6,0 x 210 bis 6,0 x 330**
Menge: 1,000 kg

**01.06.0440 Elastomerlager unbewehrt**
Elastomerlager unbewehrt mit allgemeiner
bauaufsichtlicher Zulassung,
für Lagerklasse 1 + 2,
z.B. SPEBA Serie 4500 - E oder gleichwertig,
Grundrißabmessungen:  200 x 350 mm
Elastomerschichtdicke t:  10 mm
Menge: 1,000 Stck

**01.06.0441 Holzverbinder als Balkenträger**
zum verdeckten Anschluß von Holzbalken,
feuerverzinkt,
(z.B. Bilo-Balkenverbinder, BMF-Balkenträger...)
einschließlich Befestigung mit Rillennägel und
Stabdübel,

Höhe ca. 200 mm
Modell mit 5 Stabdübeln.
Menge: 1,000 Stck

**01.06.0441.5 Balkenschuhe verzinkt**
Holznagelverbinder aus Stahlblechformteilen
einschließlich zugehöriger Sondernägel,
Balkenschuh mit bauaufsichtlicher Zulassung,
verzinkt,
Abmessungen der Grundform: 120 x 160
Menge: 0,000 Stck

**01.06.0441.7 Winkelverbinder mit Rippenverstärkung verzinkt**
Holznagelverbinder aus Stahlblechformteilen
einschließlich zugehöriger Sondernägel,
Winkelverbinder mit Rippenverstärkung,
verzinkt,
TYP BMF 105
oder gleichwertig
Menge: 0,000 Stck

**01.06.0441.8 Lochblechstreifen**
Holznagelverbinder aus Stahlblech,
Lochbleche 60 x 2,0 - 600 mm,
verzinkt,
einschl. zugehörige Sondernägel.
Menge: 0,000 Stck

**01.06.0442 zugzonentauglicher Verbundanker**
mit allgemeiner bauaufsichtlicher Zulassung,
verzinkt.

Durchmesser  : 12 mm
Setztiefe  : 80 mm
Fabrikat  : Upat multicone Verbundanker
oder gleichwertiges Fabrikat

(Die Einbauanweisungen des Herstellers sind genauestens
zu beachten)
Menge: 1,000 Stck

**01.06.0443 Expressanker**
mit allgemeiner bauaufsichtlicher Zulassung,
verzinkt,
Durchmesser M 12.

Fabr. Upat Expressanker EXA 12/35 oder gleichwertig

(Die Einbauanweisungen des Herstellers sind genauestens
zu beachten)
Menge: 1,000 Stck
